# Brandschutz - Treppenhaus Bodenluken
Angebotsaufforderung (GAEB 90, DA83)
Vergabenummer: BER-B-30024195
DV-Nummer: 21P029
Währung: EUR
Auftraggeber: Brandenburgischer Landesbetrieb, für Liegenschaften und Baue

## Los 20 Brandschutz Bodenluken Geb 7+8
Datum: 15.07.26

*Hinweis*
Es ist geplant eine Strangsanierung in den baugleichen
Gebäuden 7 und 8

  Bundespolizei Blumberg
Neuer Schwanebecker Weg 3
16356 Ahrensfelde

im Auftrag des

Brandenburgischer Landesbetrieb für Liegenschaft und
Bauen (BLB)
Sophie-Alberti-Straße 4-6  14478 Potsdam
durchzuführen.

Die Gebäude - aus Haus 7 und 8 bestehend - wurde in
Anlehnung an die Typenbauserie WBS70
errichtet. In den 90-ziger Jahren des letzten
Jahrhunderts wurden die beiden Gebäude saniert.
Die Gebäude besitzen 5 Geschosse sowie ein
Kellergeschoss. Die Gesamthöhe beträgt ca. 17m
über OK Gelände.
Während der Sanierung bleiben die Gebäude vollständig
in Benutzung. Nutzer sind die
Hundertschaften der Bundespolizei.
Die Maßnahme soll in 3 Bauabschnitten (Apartments,
Sanitärbereich Mitte, Sanitärbereich Links) je
Gebäude über insgesamt drei Jahre realisiert werden,
sodass stetig Stränge in Nutzung bleiben. Die
Baumaßnahme wird mit Gebäude 7 beginnen und
zeitversetzt  werden die Arbeiten in Gebäude 8
ausgeführt.
Es ist geplant drei Stränge sowie dazugehörige
Sanitärräume und die Heizzentrale im
Kellergeschoss zu erneuern. Weiterhin werden im
Kellerschoss sowie im 4.Obergeschoss eine neue
Lüfterzentrale eingerichtet.

Bauseits ist, auf der Rückseite der Gebäude, eine
Baustraße und Lagerplätze z.B. für Baumaterial
eingerichtet.

Der Materialtransport sollte vorzugsweise über das
Gerüst mit einem Materialaufzug erfolgen. Dazu
werden Gerüsttürme im Bereich der zu sanierenden
Stränge aufgestellt.

Es werden in diesem Los die auszutauschenden
Bodenluken der Treppenhäuser für Haus 7
und Haus 8 ausgeschrieben.

bauseitiger Abbruch
Der Materialtransport ist innerhalb des Gebäudes zu
minimieren um die Benutzerbeeinträchtigung
und Verschmutzung gering zu halten.

Objektzugang
Die Durchführung der Maßnahme unterliegt den
spezifischen Sicherheitsanforderungen der
Bundespolizei.
Die Zufahrtsregelung und Einweisung des
Firmenpersonals werden durch den zuständigen
Dienststellenleiter veranlasst.
Der Aufenthalt des Firmenpersonals ist auf dessen
Arbeitsbereich und die unmittelbare Zuwegung
dorthin
begrenzt. Der Aufenthalt in der Anlage außerhalb der
täglichen Arbeitszeit ist untersagt.
Ausnahmen sind beim Dienststellenleiter zu beantragen.

Das vom AN eingesetzte Personal ist namentlich mit
Wohnsitz und Staatszugehörigkeit dem AG
unmittelbar
nach Auftragsvergabe mitzuteilen. Auch sämtliche
Kraftfahrzeuge sind vorher mit dem
KFZ-Kennzeichen anzumelden.
Das entsprechende Formular erhält der AN mit der
Beauftragung.

*Hinweis*
Einrichten sowie Räumen der Baustelle ist in die
Einheitspreise
einzurechnenden Leistungen, soweit sie nicht in
nachfolgenden
Einzelpositionen erfasst sind:

- Lager- und Arbeitsplätze
- Materialaufzug an Gerüst
- Bodenbelagschutz unter Schuttcontainern
- Grobreinigung nach Abbrucharbeiten
- Einrichten nach berufsgenossenschaftlichen
Erfordernissen
- Arbeitsplatzkennzeichnung nach BGV A8 mit Warn-
Gebots- und
Verbotszeichen durch den AN. Aufstellung im Zugang zur
Baustelle,

An- und Abfuhr der erforderlichen Maschinen.
getrennte Schuttcontainer einschl. Abfuhr
Herstellen der notwendigen Anschlüsse und Leitungen.

Baustromentnahme erfolgt im Elektroanschlussraum und
Bauwasser über ein
gesonderten Wasseranschluss.
Die Verteilung erfolgt bauseits.
Die Abrechnung erfolgt über eine Umlage zu den
Rechnungen.

Alle Abbruchleistungen verstehen sich inkl.
fachgerechter Entsorgung des
Abbruchmaterials. Die Entsorgungsnachweise sind der
Bauleitung
unaufgefordert zu übergeben.

**0001 Gerüst auf Podest im Treppenhaus, lichte Höhe =4,0m**
Gerüst für Teppenzwischenpodest zur Demontage und
Montage
einer Bodenluke
inkl. Aufbau und Abbau des Gerüstes
lichte Raumhöhe 4,0m
Gerüstgruppe 4
Dieses Gerüst muss in 4 Treppenhäusern nacheinander
aufgestellt werden
Achtung: die Benutzung der Treppe im Notfall als
Fluchtweg
muss erhalten bleiben. Die Treppen kannmit dieser
Ausnahme
abgesperrt werden.
Menge: 1,000 St

**0002 Abbruch Bestandsbodenluke inkl. Entsorgung**
Abbruch Bestandbodenluke inkl. Entsorgung
Arbeiten erfolgen über Gerüst
Menge: 4,000 St

**0003 Bodenluke mind. F30 inkl. Montage**
T 90-1-Stahl-Deckenklappe fachgerecht montieren
Einflügelige feuerbeständige Deckenklappe
mit Rauchschutz DIN 18095
Blechausführung: sendzimir verzinkt und grundiert
Schloss: Einfallenschloss nach DIN 18250 ohne
Profilzylinder
Beschlag: Oberseite: Klappringmuschel eingelassen
Unterseite: Drücker Kunststoff schwarz
Schließung: leichtgängige Öffnung durch Öffnungs- und
Schließhilfe
Schließverzögerung, stufenlos einstellbar
Bänder: zwei verdeckt liegende Türbänder
Zarge: ZNG mit bündig eingeklemmter
THELESOL-Brandschutzleiste
mit EPDM-Gummidichtung
Eckzarge mit angesetzter Umfassungszarge
Wanddicke 150 mm
begehbar: mit Auflage Alu-Riffelblech

Einbau: in Betondecke (Dicke =140 mm)

Rohbaubreite: 920 mm
Rohbauhöhe: 1.120 mm

System Schröders THF Deckenklappe oder gleichwertig

Hersteller: '

....................................................'
Menge: 4,000 St

USt %: 19,00
